# D-BUW-ME 02_Sanierung Spülküche
Angebotsaufforderung (GAEB DA XML 3.3, DA83)
Projekt: D-BUW-ME
Währung: EUR
Auftraggeber: Bau- und Liegenschaftsbetrieb NRW, NL Düsseldorf, Schwannstraße 10, 40476 Düsseldorf, Telefon 0211-61707-0, Fax 0211-61707-444, E-Mail 0211-d.poststelle@blb.nrw.de
Erstellt mit: FUTURA, FUTURA Version 9.1.03.77, 06.01.2026

## Zusätzlicher Text
Allgemeine Vorbemerkungen

1. Projektorganisation

1.1 Allgemein
Die Beteiligten werden wie folgt bezeichnet:
Auftraggeber (AG)
Auftragnehmer (AN)

1.2 Grundlage
Grundlage des Angebots ist die VOB. Für die Ausführung und
Abrechnung der Arbeiten gelten die VOB/B und VOB/C in der jeweils
gültigen Fassung.

1.3 Projektleiter, Fachbauleiter
Der AN hat einen verantwortlichen deutschsprachigen Projektleiter bzw. Fachbauleiter und dessen Vertreter für seine Gewerke schriftlich zu benennen, die während der Ausführungszeit des AN die Planung, Bestellung und Durchführung der eigenen Leistungen überwachen, koordinieren und als ständige Ansprechpartner für die Bauleitung des Auftraggebers zur Verfügung stehen. Von den benannten Fachbauleitern muss während der gesamten Ausführungszeit mindestens einer auf der Baustelle anwesend sein. Der AN bzw. dessen Fachbauleiter ist diesbezüglich auch für alle Leistungen verantwortlich, die er an Nachunternehmer vergeben hat. Ein Wechsel der Fachbauleitung ist dem AG unverzüglich mitzuteilen.

1.4 Baubesprechungen
Seitens der vom AG eingesetzten Objektüberwachung werden regelmäßig Baubesprechungen durchgeführt. Der AN ist verpflichtet, zu diesen Besprechungen mindestens eine vertretungsberechtigte Person (Projekt- und/ oder Bauleiter) zu entsenden, die mit dem Bauablauf und den durchzuführenden Arbeiten detailliert vertraut ist.

2. Projektbeschreibung

Lage des Baugrundstücks
Land: NRW
Stadt/Gemarkung: Elberfeld
Flur: 207
Flurstück: 257
Max-Horkheimer Straße 15
42119 Wuppertal

Die Leistungsbeschreibung umfasst die Sanierung der Spülküche der Hauptmensa der Bergischen Universität Wuppertal, Gebäude ME, Ebene ME02.

Die Spülküche befindet sich inmitten des Gebäudes ME, welches an der Nordwestseite des Campus Oberer Grifflenberg liegt. Das Gebäude ME, ein Mitte der 70-er Jahre des letzten Jahrhunderts errichteter Massivbau, beinhaltet u.a. die Hauptmensa und Cafeteria mit Koch- und Spülküchen, zugehörigen Lager-/ Technik- und Nebenutzungsflächen, mehreren Speisesälen und Büroflächen.

Die Sanierung beinhaltet folgende Maßnahmen in der Spülküche auf Ebene ME02 und im Kriechkeller auf Ebene ME01:
- Abbruch / Schadstoffsanierung des Bestandsbodens
- Rückbau und Entsorgung der Dreh- und Schiebetüren
- Rückbau und Entsorgung der gesamten Spül-, Förder- und Nassmülltechnik
- Rückbau und Entsorgung des zugehörigen Trink- und Schmutzwassernetzes
- Teilrückbau und Entsorgung der ELT-Leitungen
- Verschließen eines Türdurchganges und mehrerer Wand- und Deckendurchbrüche
- Einbau neuer Dreh- und Schiebetüren
- Neuer Bodenaufbau aus Kunstharz in der Spülküche inkl. 2-facher Abdichtungslage, Verbundestrich und umlaufender Hohlkehle
- Neuaufbau des Trink- und Schmutzwassernetzes
- Neumontage der ELT-Leitungen
- partieller Austausch/ Umbau der vorhandenen Lüftungsdecke
- Austausch der Leuchtmittel
- Neuaufbau der Spül-, Förder- und Nassmülltechnik
- Ergänzungs-/ Reparaturarbeiten (Wandfliesen, Bodenbelag, Malerarbeiten)

Alle Gebäudebereiche, insbesondere die unmittelbar angrenzenden Räume der Kochküche, der Speiseausgabe und des Speisessals bleiben während der Sanierungsmaßnahme in Betrieb.

3. Baustellenzufahrt /-einrichtung

3.1 Die Anweisungen / Ge- und Verbote der Bergischen Universität Wuppertal sind genau zu beachten. Die Straßen und Fahrwege, die benutzt werden können, werden von der Bauleitung des AG angegeben. Für die Transporte sind ausschließlich die zugewiesenen Wege und Straße zu benutzen.

3.2 Der reguläre Verkehr, insbesondere der regelmäßig verkehrende ÖPNV innerhalb der Liegenschaft darf ebenso wenig beeinträchtigt werden wie Flucht- und Rettungswege, Feuerwehrzufahrten, Feuerwehraufstellflächen für die auf dem Gelände vorhandenen Objekte, alle notwendigen Anlieferflächen der Mensa oder Zufahrten zum Parkahaus.

3.3 Zufahrt zur Baustelle erfolgt über die Max-Horkheimer Straße, im Regelfall auf Ebene ME02 über die gepflasterte Feuerwehrumfahrt / Feuerwehraufstellfläche auf der Nordostseite, in Ausnahmefällen auf Ebene ME01 über die gepflasterte Anlieferung auf der Südwestseite (ausschließlich für Arbeiten in den Technikräumen/ Fluren auf ME01), oder über die Parkhauszufahrt auf ME01 (ausschließlich für die Arbeiten im Kriechkeller auf ME01).

3.4 Material- oder Mannschaftscontainer können nordöstlich des Gebäudes neben der Feuerwehraufstelle auf Ebene ME02 aufgestellt werden. Das Aufstellen von Containern sowie größere Anlieferungen sind zwingend mit der Bauleitung und dem Bauherrn abzustimmen. Flächen und Zuwegung sind dem Baustelleneinrichtungsplan zu entnehmen.

3.5 Umfangreiche Materiallieferungen sowie jegliche An- und Abfuhr von Abfallcontainern sind möglichst außerhalb der allgemeinen Kernarbeitszeiten des Universitätsbetriebes zu erfolgen (siehe 4.).
Derartige Materiallieferungen / An- und Abfuhren sind immer mit der Bauleitung des AG abzustimmen und rechtzeitig (mind. 2 Tage) vorher bekannt zu geben.

3.6 Das Gebäude ME liegt in Hanglage und verfügt über 7 Ebenen (Ebene ME01 bis ME07). Die für die Sanierung betroffenen Ebenen ME01 und ME02 können jeweils von außen angefahren werden, es müssen aber immer einige Stufen oder Rampen überwunden werden. Der Regelzugang zur Baustelle auf Ebene ME02 erfolgt über eine Zugangstür zum Speisesaal auf der Nordostseite.

3.7 Das Beseitigen der vom AN verursachten Verschmutzungen aller beanspruchten Verkehrsflächen ist laufend durchzuführen. Die Baustelle ist arbeitstäglich aufzuräumen. Stoffe und Bauteile sind ordnungsgemäß zu sortieren und außerhalb der Verkehrswege auf den zugewiesenen Flächen zu lagern.
3.8 Bauseits werden Bauzaun, allgemeine Sicherungseinrichtungen, Baubeleuchtung der Hauptverkehrswege, Sanitärcontainer sowie je ein zentraler Baustrom- und Bauwasseranschluss zur Verfügung gestellt (siehe Baustelleneinrichtungsplan).

3.9 Im Gebäudeinneren wird der Sanierungsbereich sowie die Zuwegung dorthin zu den angrenzenden Räumen der Kochküche und des Speisesesaals mittels Staubschutzwänden abgetrennt. Im Zuwegungsbereich werden Lagerflächen für temporäre Anlieferungen geschaffen.
3.10 Seitens des AG werden Anschlussmöglichkeiten für Baustrom und Bauwasser zur Verfügung gestellt. Kosten für Strom und Wasser
werden gemäß Pkt. 7 anteilig zur Netto-Rechnungssumme in Abzug gebracht.
Max. Anschlusswerte Baustrom: 400 V ; 32 A
Leitung Bauwaser: 3/4" ; 4 Bar
Verbindende Leitungen zwischen Übergabestelle und Verwendungsstellen hat der AN für sich selber vorzusehen, zu unterhalten und abzubauen.

3.11 Ein Sicherheitsdienst ist im Baustellenbereich nicht vorhanden. Der AN ist für den sachgemäßen Verschluss seiner Bauunterkünfte, Arbeitsgeräte, Materialien, usw. und deren Sicherheit alleinig verantwortlich.

4. Arbeitszeiten / Lärmschutz / Erschütterungen

4.1 Alle Arbeiten sind in der Arbeitszeit der Hochschule
durchzuführen (Mo bis Mi 07.30 bis 16.00 Uhr, Do 07.30 bis 15.30 Uhr und Fr 07.30 bis 15.00 Uhr).

4.2 Die Arbeiten sind bei laufendem Mensabetrieb durchzuführen. Der Lage der Baustelle inmitten der Mensa ist in besonderer Weise Rechnung zu tragen.

4.3 Die angrenzenden Räume der Mensa und des Speisesaals sind während der Sanierung in Betrieb. Daher ist nach Möglichkeit nur mit geräuscharmen Baumaschinen zu arbeiten. Jegliche vermeidbaren Lärmquellen sind zu verhüten bzw. zu vermeiden. Sollen Arbeiten ausgeführt werden, bei denen mit Vibrationen / Erschütterungen oder Lärm zu rechnen ist, sind diese mindestens 3 Werktage vorher bei dem AG anzumelden.

5. Sicherheit / SiGeKo

5.1 Die Baustellen- und Montageordnung der Bergischen Universität Wuppertal ist zu beachten und umzusetzen.

5.2 Für die Umsetzung der Baustellenverordnung ist seitens des AG ein bevollmächtigter Dritter eingesetzt. Die Eigenverantwortlichkeit des Unternehmers bezüglich der Einhaltung der UVV, ArbSchG, sowie
sämtlicher Gesetze und Verordnungen sind hierdurch nicht berührt.
5.3 Die vom SiGeKo in Abstimmung mit den zuständigen Behörden verfasste und vom AG eingesetzte Baustellenordnung wird durch den AN anerkannt und im Auftragsfall Vertragsbestandteil.

5.4 Der AN hat Bauunfälle, bei denen Personen- oder Sachschaden entstanden ist, dem AG, der Bauleitung und dem SiGeKo unverzüglich mitzuteilen.

6. Technische Norm- und Qualitätsmerkmale

6.1 Wird bei einer Position ein anderes als das ausgeschriebene Leitfabrikat angeboten, so ist das Produkt eindeutig zu bezeichnen und die Gleichwertigkeit mit Abgabe des Angebotes, durch Vorlage von Datenblättern, Prüfzeugnissen, etc., nachzuweisen.
6.2 Im Leistungsverzeichnis sind teilweise Positionen produktbezogen mit dem Zusatz "oder gleichwertig" ausgeschrieben. Macht der Bieter keine Angabe, gilt das im Leistungsverzeichnis genannte Fabrikat als angeboten.

7. Umlagen

Der AN wird an den allgemeinen Kosten der Baustelle derart beteiligt, dass von der Netto-Rechnungssumme, einschließlich aller Nachträge, nachfolgende anteilige Beträge in Abzug gebracht werden:

Kosten für Bauwasser  0,2 %
Kosten für Strom  0,4 %

Technische Vorbemerkungen "Erweiterte Rohbauarbeiten"

1. Emissionsschutz
Die Bauarbeiten sind so durchzuführen, dass schädliche Umwelteinwirkungen verhindert werden, die nach dem Stand der Technik vermeidbar sind sowie nach dem Stand der Technik unvermeidbare schädliche Umwelteinwirkungen auf ein Mindestmaß beschränkt werden.
Die Emissionen, die durch den Baulärm der Abbrucharbeiten entstehen, müssen die vorgegebenen Richtwerte der AVV- Baulärm einhalten. Sollte es im Rahmen der Bauarbeiten zu Beschwerden kommen und die Richtwerte überschritten werden, muss mit nachträglichen Einschränkungen bzw. organisatorischen Maßnahmen gerechnet werden.

## Abbruch- und Rohbauarbeiten

### Titel 01 Abbrucharbeiten

#### Untertitel 01.01 Abbrucharbeiten

**01.01.0010 Fliesen/Platten Wand Fliese/Pl. D bis 10mm abbrechen nicht schadstoffbelastet 20kN/m3 v.Hand Stoffe laden transp. LKW AN**
STLB-Bau 2025-04 084
Abbruch von Fliesen/Platten an Wand, aus Steinzeugfliesen, kleinformatig, Dicke bis 10 mm, einschl. Entfernen von Kleberesten/Mörtelresten, im Rahmen einer Teilabbruchmaßnahme, nicht schadstoffbelastet,
Abfall ist nicht gefährlich, Zuordnung LAGA Z 0 (uneingeschränkter Einbau), Wichte des Abbruchstoffes DIN EN 1991-1-1 20 kN/m3, Ausführung innerhalb des Bauwerks, Ausführung in allen Geschossen, Arbeitshöhe bis 3 m, Erschwernis durch horizontale Förderwege von der Abbruchstelle zur Bereitstellungsfläche/zum Ladeplatz,
horizontaler Förderweg '100' m,
Abbruch von Hand/mit handgeführten Kleingeräten, Ausführung erschütterungsarm DIN 4150, lärmarm, Lärmpegel max. 80 dB(A), staubarm TRGS 559,
aufgenommene Stoffe sammeln, auf LKW des AN laden, transportieren, entsorgen, zum Lager oder zur Anlage nach Wahl des AN, Abfallschlüssel nach AVV (Abfallverzeichnis-Verordnung) 170107 Gemische aus Beton, Ziegel, Fliesen und Keramik, Mengenermittlung nach Aufmaß,
Vergütung der Entsorgung übernimmt AN.
Menge: 2,000 m2
Leistungsbereich: 084
Kostengruppe DIN 276 2018-12: 394000000
LB-DIN: 084

**01.01.0020 Putz Innenwand abbrechen nicht schadstoffbelastet D 2 cm 18kN/m3 v.Hand laden transp. LKW AN entsorgen AVV170107 Vergüt.**
STLB-Bau 2025-04 084
Abbruch von Putz an Innenwand, Kalkzement-Normalputzmörtel (GP), ohne Putzträger, im Rahmen einer Teilabbruchmaßnahme, nicht schadstoffbelastet,
Abfall ist nicht gefährlich, Zuordnung LAGA Z 0 (uneingeschränkter Einbau),
Abbruchdicke '2' cm,
Wichte des Abbruchstoffes DIN EN 1991-1-1 18 kN/m3, Ausführung innerhalb des Bauwerks, Ausführung in allen Geschossen, Arbeitshöhe bis 3 m,
Abbruch von Hand/mit handgeführten Kleingeräten,
aufgenommene Stoffe sammeln, auf LKW des AN laden, transportieren, entsorgen, zum Lager oder zur Anlage nach Wahl des AN, Abfallschlüssel nach AVV (Abfallverzeichnis-Verordnung) 170107 Gemische aus Beton, Ziegel, Fliesen und Keramik,
Vergütung der Entsorgung übernimmt AN.
Menge: 2,000 m2
Leistungsbereich: 084
Kostengruppe DIN 276 2018-12: 394000000
LB-DIN: 084

**01.01.0030 Abdichtung Boden Bitumenbahn einlagig D 2-3mm abbrechen nicht schadstoffbelastet v.Hand Stoffe laden transp. LKW AN ents**
STLB-Bau 2025-04 084
Abbruch der Abdichtung auf Boden, Bitumenbahn, einlagig, Bahnendicke über 2 bis 3 mm, verklebt, im Rahmen einer Totalabbruchmaßnahme, nicht schadstoffbelastet,
Abfall ist nicht gefährlich, einschl. Entfernen der Klebereste, Erschwernis durch horizontale Förderwege von der Abbruchstelle zur Bereitstellungsfläche/zum Ladeplatz,
horizontaler Förderweg '100' m,
Abbruch von Hand/mit handgeführten Kleingeräten, Ausführung erschütterungsarm DIN 4150, lärmarm, Lärmpegel max. 80 dB(A), staubarm TRGS 559, Ausführung innerhalb des Bauwerks,
aufgenommene Stoffe sammeln, auf LKW des AN laden, transportieren, entsorgen, zum Lager oder zur Anlage nach Wahl des AN, Abfallschlüssel nach AVV (Abfallverzeichnis-Verordnung) 170302 Bitumengemische, Mengenermittlung nach Aufmaß,
Vergütung der Entsorgung übernimmt AN.
Menge: 2,000 m2
Leistungsbereich: 084
Kostengruppe DIN 276 2018-12: 394000000
LB-DIN: 084

**01.01.0040 Tür Stahl niro abbrechen nicht schadstoffbelastet B 1760 mm H 2135 mm Maulweite/WD 240mm Türblatt-D 45 mm v.Hand Stoffe**
STLB-Bau 2025-04 084
Abbruch der Tür, der Innentür 2-flügelig, aus nichtrostendem Stahl, im Rahmen einer Teilabbruchmaßnahme, nicht schadstoffbelastet,
Abfall ist nicht gefährlich,
Breite Nennmaß Wandöffnung '1760' mm,
Höhe Nennmaß Wandöffnung '2135' mm,
einschl. Umfassungszarge, Maulweite/Wanddicke 240 mm, einschl. Beschlag,
Türblattdicke '45' mm,
Ausführung innerhalb des Bauwerks, Arbeitshöhe bis 3 m, Erschwernis durch horizontale Förderwege von der Abbruchstelle zur Bereitstellungsfläche/zum Ladeplatz,
horizontaler Förderweg '100' m,
Abbruch von Hand/mit handgeführten Kleingeräten, Ausführung erschütterungsarm DIN 4150, lärmarm, Lärmpegel max. 80 dB(A), staubarm TRGS 559,
aufgenommene Stoffe sammeln, auf LKW des AN laden, transportieren, entsorgen, zum Lager oder zur Anlage nach Wahl des AN, Abfallschlüssel nach AVV (Abfallverzeichnis-Verordnung) 170904 gemischte Bau- und Abbruchabfälle, Mengenermittlung nach Aufmaß,
Vergütung der Entsorgung übernimmt AN.
Menge: 1,000 St
Leistungsbereich: 084
Kostengruppe DIN 276 2018-12: 394000000
LB-DIN: 084

### Titel 02 Rohbauarbeiten

#### Untertitel 02.01 Öffnungen herstellen

**02.01.0010 Aussparung herstellen sägen Mauerwerk KS 3000-5000cm2 T 20-25cm nicht schadstoffbelastet 18kN/m3 v.Hand Stoffe zerkleine**
STLB-Bau 2025-04 084
Aussparung herstellen, durch Sägen, senkrecht zur Untergrundfläche, Untergrundfläche senkrecht, aus Mauerwerk aus Kalksandstein, ohne Bekleidungen und Beschichtungen, Einzelöffnung über 3000 bis 5000 cm2, Tiefe über 20 bis 25 cm, Hilfsschnitte werden nicht gesondert vergütet, nicht schadstoffbelastet,
Abfall ist nicht gefährlich, Zuordnung LAGA Z 0 (uneingeschränkter Einbau), Wichte des Abbruchstoffes DIN EN 1991-1-1 18 kN/m3, Abbruch von Hand/mit handgeführten Kleingeräten, Ausführung innerhalb des Bauwerks, Erschwernis durch horizontale Förderwege von der Abbruchstelle zur Bereitstellungsfläche/zum Ladeplatz,
horizontaler Förderweg '100' m,
Ausführung erschütterungsarm DIN 4150, lärmarm, Lärmpegel max. 80 dB(A), staubarm TRGS 559,
aufgenommene Stoffe sammeln, zerkleinern, max. Kantenlänge bis 30 cm, auf LKW des AN laden, transportieren, entsorgen, zum Lager oder zur Anlage nach Wahl des AN, Abfallschlüssel nach AVV (Abfallverzeichnis-Verordnung) 170102 Ziegel, Mengenermittlung nach Aufmaß,
Vergütung der Entsorgung übernimmt AN.
Menge: 1,000 St
Leistungsbereich: 084
Kostengruppe DIN 276 2018-12: 394000000
LB-DIN: 084

**02.01.0020 Durchbruch herstellen Mauerwerk KS 50-100cm2 T 20-25cm nicht schadstoffbelastet 18kN/m3 v.Hand Stoffe laden transp. LKW**
STLB-Bau 2025-04 084
Durchbruch herstellen, senkrecht zur Untergrundfläche, Untergrundfläche senkrecht, aus Mauerwerk aus Kalksandstein, ohne Bekleidungen und Beschichtungen, Einzelöffnung über 50 bis 100 cm2, Tiefe über 20 bis 25 cm, Hilfsschnitte werden nicht gesondert vergütet, nicht schadstoffbelastet,
Abfall ist nicht gefährlich, Zuordnung LAGA Z 0 (uneingeschränkter Einbau), Wichte des Abbruchstoffes DIN EN 1991-1-1 18 kN/m3, Abbruch von Hand/mit handgeführten Kleingeräten, Ausführung innerhalb des Bauwerks, Ausführung im Erdgeschoss, Arbeitshöhe bis 3,5 m über der Standfläche des hierfür erforderlichen Gerüstes, Vorhaltung des Gerüsts für Arbeiten anderer AN wird gesondert vergütet, Erschwernis durch horizontale Förderwege von der Abbruchstelle zur Bereitstellungsfläche/zum Ladeplatz,
horizontaler Förderweg '100' m,
Ausführung erschütterungsarm DIN 4150, lärmarm, Lärmpegel max. 80 dB(A), staubarm TRGS 559,
aufgenommene Stoffe sammeln, ohne Zerkleinerung, auf LKW des AN laden, transportieren, entsorgen, zum Lager oder zur Anlage nach Wahl des AN, Abfallschlüssel nach AVV (Abfallverzeichnis-Verordnung) 170102 Ziegel, Mengenermittlung nach Aufmaß,
Vergütung der Entsorgung übernimmt AN.
Menge: 5,000 St
Leistungsbereich: 084
Kostengruppe DIN 276 2018-12: 394000000
LB-DIN: 084

**02.01.0030 Durchbruch herstellen Mauerwerk KS 400-500cm2 T 20-25cm nicht schadstoffbelastet 18kN/m3 v.Hand Stoffe laden transp. LKW**
STLB-Bau 2025-04 084
Durchbruch herstellen, senkrecht zur Untergrundfläche, Untergrundfläche senkrecht, aus Mauerwerk aus Kalksandstein, ohne Bekleidungen und Beschichtungen, Einzelöffnung über 400 bis 500 cm2, Tiefe über 20 bis 25 cm, Hilfsschnitte werden nicht gesondert vergütet, nicht schadstoffbelastet,
Abfall ist nicht gefährlich, Zuordnung LAGA Z 0 (uneingeschränkter Einbau), Wichte des Abbruchstoffes DIN EN 1991-1-1 18 kN/m3, Abbruch von Hand/mit handgeführten Kleingeräten, Ausführung innerhalb des Bauwerks, Ausführung im Erdgeschoss, Arbeitshöhe bis 3,5 m über der Standfläche des hierfür erforderlichen Gerüstes, Vorhaltung des Gerüsts für Arbeiten anderer AN wird gesondert vergütet, Erschwernis durch horizontale Förderwege von der Abbruchstelle zur Bereitstellungsfläche/zum Ladeplatz,
horizontaler Förderweg '100' m,
Ausführung erschütterungsarm DIN 4150, lärmarm, Lärmpegel max. 80 dB(A), staubarm TRGS 559,
aufgenommene Stoffe sammeln, ohne Zerkleinerung, auf LKW des AN laden, transportieren, entsorgen, zum Lager oder zur Anlage nach Wahl des AN, Abfallschlüssel nach AVV (Abfallverzeichnis-Verordnung) 170102 Ziegel, Mengenermittlung nach Aufmaß,
Vergütung der Entsorgung übernimmt AN.
Menge: 5,000 St
Leistungsbereich: 084
Kostengruppe DIN 276 2018-12: 394000000
LB-DIN: 084

**02.01.0040 Durchbruch herstellen Mauerwerk KS 1000-1500cm2 T 20-25cm nicht schadstoffbelastet 18kN/m3 v.Hand Stoffe laden transp. L**
STLB-Bau 2025-04 084
Durchbruch herstellen, senkrecht zur Untergrundfläche, Untergrundfläche senkrecht, aus Mauerwerk aus Kalksandstein, ohne Bekleidungen und Beschichtungen, Einzelöffnung über 1000 bis 1500 cm2, Tiefe über 20 bis 25 cm, Hilfsschnitte werden nicht gesondert vergütet, nicht schadstoffbelastet,
Abfall ist nicht gefährlich, Zuordnung LAGA Z 0 (uneingeschränkter Einbau), Wichte des Abbruchstoffes DIN EN 1991-1-1 18 kN/m3, Abbruch von Hand/mit handgeführten Kleingeräten, Ausführung innerhalb des Bauwerks, Ausführung im Erdgeschoss, Arbeitshöhe bis 3,5 m über der Standfläche des hierfür erforderlichen Gerüstes, Vorhaltung des Gerüsts für Arbeiten anderer AN wird gesondert vergütet, Erschwernis durch horizontale Förderwege von der Abbruchstelle zur Bereitstellungsfläche/zum Ladeplatz,
horizontaler Förderweg '100' m,
Ausführung erschütterungsarm DIN 4150, lärmarm, Lärmpegel max. 80 dB(A), staubarm TRGS 559,
aufgenommene Stoffe sammeln, ohne Zerkleinerung, auf LKW des AN laden, transportieren, entsorgen, zum Lager oder zur Anlage nach Wahl des AN, Abfallschlüssel nach AVV (Abfallverzeichnis-Verordnung) 170102 Ziegel, Mengenermittlung nach Aufmaß,
Vergütung der Entsorgung übernimmt AN.
Menge: 1,000 St
Leistungsbereich: 084
Kostengruppe DIN 276 2018-12: 394000000
LB-DIN: 084

**02.01.0050 Durchbruch herstellen Mauerwerk KS 1500-2000cm2 T 20-25cm nicht schadstoffbelastet 18kN/m3 v.Hand Stoffe laden transp. L**
STLB-Bau 2025-04 084
Durchbruch herstellen, senkrecht zur Untergrundfläche, Untergrundfläche senkrecht, aus Mauerwerk aus Kalksandstein, ohne Bekleidungen und Beschichtungen, Einzelöffnung über 1500 bis 2000 cm2, Tiefe über 20 bis 25 cm, Hilfsschnitte werden nicht gesondert vergütet, nicht schadstoffbelastet,
Abfall ist nicht gefährlich, Zuordnung LAGA Z 0 (uneingeschränkter Einbau), Wichte des Abbruchstoffes DIN EN 1991-1-1 18 kN/m3, Abbruch von Hand/mit handgeführten Kleingeräten, Ausführung innerhalb des Bauwerks, Ausführung im Erdgeschoss, Arbeitshöhe bis 3,5 m über der Standfläche des hierfür erforderlichen Gerüstes, Vorhaltung des Gerüsts für Arbeiten anderer AN wird gesondert vergütet, Erschwernis durch horizontale Förderwege von der Abbruchstelle zur Bereitstellungsfläche/zum Ladeplatz,
horizontaler Förderweg '100' m,
Ausführung erschütterungsarm DIN 4150, lärmarm, Lärmpegel max. 80 dB(A), staubarm TRGS 559,
aufgenommene Stoffe sammeln, ohne Zerkleinerung, auf LKW des AN laden, transportieren, entsorgen, zum Lager oder zur Anlage nach Wahl des AN, Abfallschlüssel nach AVV (Abfallverzeichnis-Verordnung) 170102 Ziegel, Mengenermittlung nach Aufmaß,
Vergütung der Entsorgung übernimmt AN.
Menge: 1,000 St
Leistungsbereich: 084
Kostengruppe DIN 276 2018-12: 394000000
LB-DIN: 084

**02.01.0060 Öffnung erweitern KS Erweiterung 20 cm T 15-20cm nicht schadstoffbelastet 18kN/m3 v.Hand Stoffe**
STLB-Bau 2025-04 084
Öffnung erweitern, 2-seitig, in Wand aus Mauerwerk aus Kalksandstein, einseitig geputzt, einseitig bekleidet mit Fliesen,
Erweiterung um bis zu '20' cm,
Tiefe über 15 bis 20 cm, Hilfsschnitte werden nicht gesondert vergütet, nicht schadstoffbelastet,
Abfall ist nicht gefährlich, Zuordnung LAGA Z 0 (uneingeschränkter Einbau), Wichte des Abbruchstoffes DIN EN 1991-1-1 18 kN/m3,
Abbruch von Hand/mit handgeführten Kleingeräten, Ausführung erschütterungsarm DIN 4150, lärmarm, Lärmpegel max. 80 dB(A), staubarm TRGS 559, Ausführung im Erdgeschoss, Arbeitshöhe bis 3,5 m über der Standfläche des hierfür erforderlichen Gerüstes, Vorhaltung des Gerüsts für Arbeiten anderer AN wird gesondert vergütet, Erschwernis durch horizontale Förderwege von der Abbruchstelle zur Bereitstellungsfläche/zum Ladeplatz,
horizontaler Förderweg '100' m,
aufgenommene Stoffe sammeln, ohne Zerkleinerung, auf LKW des AN laden, transportieren, entsorgen, Abfallschlüssel nach AVV (Abfallverzeichnis-Verordnung) 170107 Gemische aus Beton, Ziegel, Fliesen und Keramik, zum Lager oder zur Anlage nach Wahl des AN, abgerechnet wird das am Bauwerk verbleibende Maß,
Vergütung der Entsorgung übernimmt AN.
Menge: 1,000 m
Leistungsbereich: 084
Kostengruppe DIN 276 2018-12: 394000000
LB-DIN: 084

**02.01.0070 Auflager Sturz KS SFK12 Mörtel D 11,5-24cm B bis 25cm H bis 25cm**
STLB-Bau 2025-04 012
Auflager für Sturz in Mauerwerk DIN EN 1996, aus Kalksandsteinen DIN EN 771-2 in Verbindung mit DIN 20000-402, Festigkeitsklasse 12, mit Mörtel ausgleichen, Mauerwerksdicke über 11,5 bis 24 cm, Auflagerbreite bis 25 cm, Auflagerhöhe bis 25 cm.
Menge: 2,000 St
Leistungsbereich: 012
Kostengruppe DIN 276 2018-12: 331000000
LB-DIN: 012

**02.01.0080 Öffnung überdecken Betonflachsturz tragend Innenwand H 11,3cm D 17,5cm B 101cm**
STLB-Bau 2025-04 012
Öffnung überdecken mit Betonflachsturz nach bauaufsichtlicher Zulassung/Typenstatik, tragend gemäß Statik, Einbau in Innenwand, Sturzhöhe 11,3 cm, Wanddicke 17,5 cm, größte Rohbaubreite der Öffnung 101 cm.
Menge: 1,000 m
Leistungsbereich: 012
Kostengruppe DIN 276 2018-12: 344000000
LB-DIN: 012

#### Untertitel 02.02 Öffnungen schließen

**02.02.0010 Türöffnung ausmauern D 17,5cm KS L 3DF(240/175/113) 3-4m2**
STLB-Bau 2025-04 012
Türöffnung ausmauern in Wand aus Mauerwerk, Wanddicke 17,5 cm, mit Kalksandsteinen DIN EN 771-2 in Verbindung mit DIN 20000-402, KS L, 3 DF (240/175/113), kraftschlüssig an vorh. Bauteil anschließen, Einzelgröße über 3 bis 4 m2.
Menge: 4,000 m2
Leistungsbereich: 012
Kostengruppe DIN 276 2018-12: 334000000
LB-DIN: 012

**02.02.0020 Öffnung ausmauern D 17,5cm KS L 3DF(240/175/113) 0,5-1m2**
STLB-Bau 2025-04 012
Öffnung ausmauern in Wand aus Mauerwerk, Wanddicke 17,5 cm, mit Kalksandsteinen DIN EN 771-2 in Verbindung mit DIN 20000-402, KS L, 3 DF (240/175/113), kraftschlüssig an vorh. Bauteil anschließen, Einzelgröße über 0,5 bis 1 m2.
Menge: 1,000 m2
Leistungsbereich: 012
Kostengruppe DIN 276 2018-12: 334000000
LB-DIN: 012

**02.02.0030 Anker Anschluss Mauerwerk Stahl niro eindübeln**
STLB-Bau 2025-04 012
Anker für den Anschluss von Mauerwerk (Stumpfstoßanker), aus nichtrostendem Stahl, Einbau in Innenwand, beim Aufmauern in vorh. Mauerwerk eindübeln.
Menge: 16,000 St
Leistungsbereich: 012
Kostengruppe DIN 276 2018-12: 349000000
LB-DIN: 012

**02.02.0040 Abdichtung in/unter Wand D 15-25cm W4-E mineral Schlämme rissüberbrückend D 2mm Spachtelverf**
STLB-Bau 2025-04 018
Abdichtung in oder unter Wänden DIN 18533-1 und DIN 18533-3, Wanddicke über 15 bis 25 cm, Raumnutzungsklasse RN2-E (übliche Anforderung), Wassereinwirkungsklasse W4-E (Spritzwasser und Bodenfeuchte am Wandsockel sowie Kapillarwasser in und unter Wänden), Rissklasse R1-E (gering), Rissüberbrückungsklasse RÜ1-E (geringe Rissüberbrückung bis 0,2 mm),
mit mineralischen Dichtungsschlämmen (MDS), rissüberbrückend, mind. 2-mal auftragen, Trockenschichtdicke mind. 2 mm, im Spachtelverfahren aufbringen.
Menge: 2,000 m
Leistungsbereich: 018
Kostengruppe DIN 276 2018-12: 331000000
LB-DIN: 018

**02.02.0050 Öffnung schließen Mörtel M5 Steine KS SFK12 50-100cm2 T 15-20cm**
STLB-Bau 2025-04 012
Öffnung schließen, Ausführung in Wandfläche,
mit Mörtel M 5 und Steinen, Kalksandstein, Festigkeitsklasse 12, Querschnitt über 50 bis 100 cm2, Tiefe über 15 bis 20 cm, Arbeitshöhe bis 5,5 m, einschl. Traggerüst Bemessungsklasse A.
Menge: 10,000 St
Leistungsbereich: 012
Kostengruppe DIN 276 2018-12: 344000000
LB-DIN: 012

**02.02.0060 Öffnung schließen Mörtel M5 Steine KS SFK12 400-500cm2 T 15-20cm**
STLB-Bau 2025-04 012
Öffnung schließen, Ausführung in Wandfläche,
mit Mörtel M 5 und Steinen, Kalksandstein, Festigkeitsklasse 12, Querschnitt über 400 bis 500 cm2, Tiefe über 15 bis 20 cm, Arbeitshöhe bis 5,5 m, einschl. Traggerüst Bemessungsklasse A.
Menge: 5,000 St
Leistungsbereich: 012
Kostengruppe DIN 276 2018-12: 344000000
LB-DIN: 012

**02.02.0070 Öffnung schließen Mörtel M5 Steine KS SFK12 900-1000cm2 T 15-20cm**
STLB-Bau 2025-04 012
Öffnung schließen, Ausführung in Wandfläche,
mit Mörtel M 5 und Steinen, Kalksandstein, Festigkeitsklasse 12, Querschnitt über 900 bis 1000 cm2, Tiefe über 15 bis 20 cm, Arbeitshöhe bis 5,5 m, einschl. Traggerüst Bemessungsklasse A.
Menge: 3,000 St
Leistungsbereich: 012
Kostengruppe DIN 276 2018-12: 344000000
LB-DIN: 012

**02.02.0080 Öffnung schließen Mörtel M5 Steine KS SFK12 1000-1500cm2 T 15-20cm**
STLB-Bau 2025-04 012
Öffnung schließen, Ausführung in Wandfläche,
mit Mörtel M 5 und Steinen, Kalksandstein, Festigkeitsklasse 12, Querschnitt über 1000 bis 1500 cm2, Tiefe über 15 bis 20 cm, Arbeitshöhe bis 5,5 m, einschl. Traggerüst Bemessungsklasse A.
Menge: 1,000 St
Leistungsbereich: 012
Kostengruppe DIN 276 2018-12: 344000000
LB-DIN: 012

**02.02.0090 Öffnung schließen Mörtel M5 Steine KS SFK12 1500-2000cm2 T 15-20cm**
STLB-Bau 2025-04 012
Öffnung schließen, Ausführung in Wandfläche,
mit Mörtel M 5 und Steinen, Kalksandstein, Festigkeitsklasse 12, Querschnitt über 1500 bis 2000 cm2, Tiefe über 15 bis 20 cm, Arbeitshöhe bis 5,5 m, einschl. Traggerüst Bemessungsklasse A.
Menge: 1,000 St
Leistungsbereich: 012
Kostengruppe DIN 276 2018-12: 344000000
LB-DIN: 012

*Hinweis: Deckenöffnungen schließen*
bei nachfolgend beschriebenen Arbeiten zum Schließen von Deckendurchbrüchen handelt es sich um alle nicht mehr erforderlichen vorhandenen Deckendurchbrüche zwischen Ebene ME01 (Bereich Kriechkeller) und ME02 (Bereich Spülküche)

siehe hierzu Plananlage
250903_BUW-Spülküche_GR_ME02_DD_VA

Die Zuwegung zum Kriechkeller ist dem Baustelleneinrichtungsplan zu entnehmen; die Deckenhöhe im Kriechkeller beträgt ca. 2,00 m, im Bereich von Unterzügen und Rohrleitungen entsprechend niedriger

**02.02.0100 Öffnung schließen Beton C20/25 10-25cm2 T 10-15cm**
STLB-Bau 2025-04 012
Öffnung schließen, Ausführung in Deckenfläche, aus Beton,
mit Beton, C 20/25 DIN EN 206, DIN 1045-2, Querschnitt über 10 bis 25 cm2, Tiefe über 10 bis 15 cm, Arbeitshöhe bis 3,5 m.
Menge: 5,000 St
Leistungsbereich: 012
Kostengruppe DIN 276 2018-12: 351000000
LB-DIN: 012

**02.02.0110 Öffnung schließen Beton C20/25 25-50cm2 T 10-15cm**
STLB-Bau 2025-04 012
Öffnung schließen, Ausführung in Deckenfläche, aus Beton,
mit Beton, C 20/25 DIN EN 206, DIN 1045-2, Querschnitt über 25 bis 50 cm2, Tiefe über 10 bis 15 cm, Arbeitshöhe bis 3,5 m.
Menge: 5,000 St
Leistungsbereich: 012
Kostengruppe DIN 276 2018-12: 351000000
LB-DIN: 012

**02.02.0120 Öffnung schließen Beton C20/25 50-100cm2 T 10-15cm**
STLB-Bau 2025-04 012
Öffnung schließen, Ausführung in Deckenfläche, aus Beton,
mit Beton, C 20/25 DIN EN 206, DIN 1045-2, Querschnitt über 50 bis 100 cm2, Tiefe über 10 bis 15 cm, Arbeitshöhe bis 3,5 m.
Menge: 20,000 St
Leistungsbereich: 012
Kostengruppe DIN 276 2018-12: 351000000
LB-DIN: 012

**02.02.0130 Öffnung schließen Beton C20/25 100-150cm2 T 10-15cm**
STLB-Bau 2025-04 012
Öffnung schließen, Ausführung in Deckenfläche, aus Beton,
mit Beton, C 20/25 DIN EN 206, DIN 1045-2, Querschnitt über 100 bis 150 cm2, Tiefe über 10 bis 15 cm, Arbeitshöhe bis 3,5 m.
Menge: 5,000 St
Leistungsbereich: 012
Kostengruppe DIN 276 2018-12: 351000000
LB-DIN: 012

**02.02.0140 Öffnung schließen Beton C20/25 150-200cm2 T 10-15cm**
STLB-Bau 2025-04 012
Öffnung schließen, Ausführung in Deckenfläche, aus Beton,
mit Beton, C 20/25 DIN EN 206, DIN 1045-2, Querschnitt über 150 bis 200 cm2, Tiefe über 10 bis 15 cm, Arbeitshöhe bis 3,5 m.
Menge: 5,000 St
Leistungsbereich: 012
Kostengruppe DIN 276 2018-12: 351000000
LB-DIN: 012

**02.02.0150 Öffnung schließen Beton C20/25 200-250cm2 T 10-15cm**
STLB-Bau 2025-04 012
Öffnung schließen, Ausführung in Deckenfläche, aus Beton,
mit Beton, C 20/25 DIN EN 206, DIN 1045-2, Querschnitt über 200 bis 250 cm2, Tiefe über 10 bis 15 cm, Arbeitshöhe bis 3,5 m.
Menge: 3,000 St
Leistungsbereich: 012
Kostengruppe DIN 276 2018-12: 351000000
LB-DIN: 012

**02.02.0160 Öffnung schließen Beton C20/25 250-300cm2 T 10-15cm**
STLB-Bau 2025-04 012
Öffnung schließen, Ausführung in Deckenfläche, aus Beton,
mit Beton, C 20/25 DIN EN 206, DIN 1045-2, Querschnitt über 250 bis 300 cm2, Tiefe über 10 bis 15 cm, Arbeitshöhe bis 3,5 m.
Menge: 1,000 St
Leistungsbereich: 012
Kostengruppe DIN 276 2018-12: 351000000
LB-DIN: 012

**02.02.0170 Öffnung schließen Beton C20/25 300-400cm2 T 10-15cm**
STLB-Bau 2025-04 012
Öffnung schließen, Ausführung in Deckenfläche, aus Beton,
mit Beton, C 20/25 DIN EN 206, DIN 1045-2, Querschnitt über 300 bis 400 cm2, Tiefe über 10 bis 15 cm, Arbeitshöhe bis 3,5 m.
Menge: 1,000 St
Leistungsbereich: 012
Kostengruppe DIN 276 2018-12: 351000000
LB-DIN: 012

**02.02.0180 Öffnung schließen Beton C20/25 400-500cm2 T 10-15cm**
STLB-Bau 2025-04 012
Öffnung schließen, Ausführung in Deckenfläche, aus Beton,
mit Beton, C 20/25 DIN EN 206, DIN 1045-2, Querschnitt über 400 bis 500 cm2, Tiefe über 10 bis 15 cm, Arbeitshöhe bis 3,5 m.
Menge: 1,000 St
Leistungsbereich: 012
Kostengruppe DIN 276 2018-12: 351000000
LB-DIN: 012

**02.02.0190 Öffnung schließen Beton C20/25 1000-1500cm2 T 10-15cm**
STLB-Bau 2025-04 012
Öffnung schließen, Ausführung in Deckenfläche, aus Beton,
mit Beton, C 20/25 DIN EN 206, DIN 1045-2, Querschnitt über 1000 bis 1500 cm2, Tiefe über 10 bis 15 cm, Arbeitshöhe bis 3,5 m.
Menge: 1,000 St
Leistungsbereich: 012
Kostengruppe DIN 276 2018-12: 351000000
LB-DIN: 012

#### Untertitel 02.03 Kernbohrungen

*Hinweis: Hinweis Kernbohrungen*
Kernbohrungen durch die Wände sind überwiegend auf Ebene ME01 auszuführen zwischen Kriechkeller, dem Lagerbereich mit Kühlzellen (Trassenverlegung oberhalb der Kühlzellen) und der Technikzentrale.

Kernbohrungen durch die Decken sind überwiegend zwischen Ebene ME01 (Bereich Kriechkeller) und ME02 (Bereich Spülküche) auszuführen.

siehe hierzu Plananlagen
250903_BUW-Spülküche_GR_ME02_DD_VA
2179_FAR_6_GR_0001_O1_Nassmüll

Die Zuwegung zum Kriechkeller, den Kühlhäusern und der Technikzentrale sind dem Baustelleneinrichtungsplan zu entnehmen

Ddie Deckenhöhe im Kriechkeller beträgt ca. 2,00 m, im Bereich von Unterzügen und Rohrleitungen entsprechend niedriger;
Die Deckenhöhe oberhalb der Kühlhäuser beträgt ca. 1,80 m;
Die Deckenhöhe in der Technikzentrale beträgt ca. 5,60 m

**02.03.0010 Kernbohrung KS Durchm. 25-50mm T 20-25cm nicht schadstoffbelastet v.Hand Stoffe**
STLB-Bau 2025-04 084
Kernbohrung, senkrecht zur Untergrundfläche, Untergrundfläche senkrecht, aus Mauerwerk aus Kalksandstein, Bohrdurchmesser über 25 bis 50 mm, Bohrtiefe über 20 bis 25 cm, einschl. Lösen des Bohrkerns aus dem Gefüge, nicht schadstoffbelastet,
Abfall ist nicht gefährlich, Zuordnung LAGA Z 0 (uneingeschränkter Einbau), Wichte des Abbruchstoffes DIN EN 1991-1-1 18 kN/m3, Arbeitshöhe bis 3,5 m über der Standfläche des hierfür erforderlichen Gerüstes, Vorhaltung des Gerüsts für Arbeiten anderer AN wird gesondert vergütet, Erschwernis durch horizontale Förderwege von der Abbruchstelle zur Bereitstellungsfläche/zum Ladeplatz,
horizontaler Förderweg '100' m,
von Hand/mit handgeführten Kleingeräten, Ausführung erschütterungsarm DIN 4150, lärmarm, Lärmpegel max. 80 dB(A), staubarm TRGS 559, Ausführung innerhalb des Bauwerks, Ausführung im Erdgeschoss,
aufgenommene Stoffe sammeln, ohne Zerkleinerung, auf LKW des AN laden, transportieren, entsorgen, zum Lager oder zur Anlage nach Wahl des AN, Abfallschlüssel nach AVV (Abfallverzeichnis-Verordnung) 170102 Ziegel, Mengenermittlung nach Aufmaß,
Vergütung der Entsorgung übernimmt AN.
Menge: 5,000 St
Leistungsbereich: 084
Kostengruppe DIN 276 2018-12: 331000000
LB-DIN: 084

**02.03.0020 Kernbohrung KS Durchm. 50-100mm T 20-25cm nicht schadstoffbelastet v.Hand Stoffe**
STLB-Bau 2025-04 084
Kernbohrung, senkrecht zur Untergrundfläche, Untergrundfläche senkrecht, aus Mauerwerk aus Kalksandstein, Bohrdurchmesser über 50 bis 100 mm, Bohrtiefe über 20 bis 25 cm, einschl. Lösen des Bohrkerns aus dem Gefüge, nicht schadstoffbelastet,
Abfall ist nicht gefährlich, Zuordnung LAGA Z 0 (uneingeschränkter Einbau), Wichte des Abbruchstoffes DIN EN 1991-1-1 18 kN/m3, Arbeitshöhe bis 3,5 m über der Standfläche des hierfür erforderlichen Gerüstes, Vorhaltung des Gerüsts für Arbeiten anderer AN wird gesondert vergütet, Erschwernis durch horizontale Förderwege von der Abbruchstelle zur Bereitstellungsfläche/zum Ladeplatz,
horizontaler Förderweg '100' m,
von Hand/mit handgeführten Kleingeräten, Ausführung erschütterungsarm DIN 4150, lärmarm, Lärmpegel max. 80 dB(A), staubarm TRGS 559, Ausführung innerhalb des Bauwerks, Ausführung im Erdgeschoss,
aufgenommene Stoffe sammeln, ohne Zerkleinerung, auf LKW des AN laden, transportieren, entsorgen, zum Lager oder zur Anlage nach Wahl des AN, Abfallschlüssel nach AVV (Abfallverzeichnis-Verordnung) 170102 Ziegel, Mengenermittlung nach Aufmaß,
Vergütung der Entsorgung übernimmt AN.
Menge: 3,000 St
Leistungsbereich: 084
Kostengruppe DIN 276 2018-12: 331000000
LB-DIN: 084

**02.03.0030 Kernbohrung KS Durchm. 100-150mm T 20-25cm nicht schadstoffbelastet v.Hand Stoffe**
STLB-Bau 2025-04 084
Kernbohrung, senkrecht zur Untergrundfläche, Untergrundfläche senkrecht, aus Mauerwerk aus Kalksandstein, Bohrdurchmesser über 100 bis 150 mm, Bohrtiefe über 20 bis 25 cm, einschl. Lösen des Bohrkerns aus dem Gefüge, nicht schadstoffbelastet,
Abfall ist nicht gefährlich, Zuordnung LAGA Z 0 (uneingeschränkter Einbau), Wichte des Abbruchstoffes DIN EN 1991-1-1 18 kN/m3, Arbeitshöhe bis 3,5 m über der Standfläche des hierfür erforderlichen Gerüstes, Vorhaltung des Gerüsts für Arbeiten anderer AN wird gesondert vergütet, Erschwernis durch horizontale Förderwege von der Abbruchstelle zur Bereitstellungsfläche/zum Ladeplatz,
horizontaler Förderweg '100' m,
von Hand/mit handgeführten Kleingeräten, Ausführung erschütterungsarm DIN 4150, lärmarm, Lärmpegel max. 80 dB(A), staubarm TRGS 559, Ausführung innerhalb des Bauwerks, Ausführung im Erdgeschoss,
aufgenommene Stoffe sammeln, ohne Zerkleinerung, auf LKW des AN laden, transportieren, entsorgen, zum Lager oder zur Anlage nach Wahl des AN, Abfallschlüssel nach AVV (Abfallverzeichnis-Verordnung) 170102 Ziegel, Mengenermittlung nach Aufmaß,
Vergütung der Entsorgung übernimmt AN.
Menge: 3,000 St
Leistungsbereich: 084
Kostengruppe DIN 276 2018-12: 331000000
LB-DIN: 084

**02.03.0040 Kernbohrung KS Durchm. 150-200mm T 20-25cm nicht schadstoffbelastet v.Hand Stoffe**
STLB-Bau 2025-04 084
Kernbohrung, senkrecht zur Untergrundfläche, Untergrundfläche senkrecht, aus Mauerwerk aus Kalksandstein, Bohrdurchmesser über 150 bis 200 mm, Bohrtiefe über 20 bis 25 cm, einschl. Lösen des Bohrkerns aus dem Gefüge, nicht schadstoffbelastet,
Abfall ist nicht gefährlich, Zuordnung LAGA Z 0 (uneingeschränkter Einbau), Wichte des Abbruchstoffes DIN EN 1991-1-1 18 kN/m3, Arbeitshöhe bis 3,5 m über der Standfläche des hierfür erforderlichen Gerüstes, Vorhaltung des Gerüsts für Arbeiten anderer AN wird gesondert vergütet, Erschwernis durch horizontale Förderwege von der Abbruchstelle zur Bereitstellungsfläche/zum Ladeplatz,
horizontaler Förderweg '100' m,
von Hand/mit handgeführten Kleingeräten, Ausführung erschütterungsarm DIN 4150, lärmarm, Lärmpegel max. 80 dB(A), staubarm TRGS 559, Ausführung innerhalb des Bauwerks, Ausführung im Erdgeschoss,
aufgenommene Stoffe sammeln, ohne Zerkleinerung, auf LKW des AN laden, transportieren, entsorgen, zum Lager oder zur Anlage nach Wahl des AN, Abfallschlüssel nach AVV (Abfallverzeichnis-Verordnung) 170102 Ziegel, Mengenermittlung nach Aufmaß,
Vergütung der Entsorgung übernimmt AN.
Menge: 1,000 St
Leistungsbereich: 084
Kostengruppe DIN 276 2018-12: 331000000
LB-DIN: 084

**02.03.0050 Kernbohrung Stahlbeton Durchm. 25-50mm T 17,5-20cm nicht schadstoffbelastet v.Hand Stoffe**
STLB-Bau 2025-04 084
Kernbohrung, senkrecht zur Untergrundfläche, Untergrundfläche senkrecht, aus Stahlbeton, Normalbeton, Bohrdurchmesser über 25 bis 50 mm, Bohrtiefe über 17,5 bis 20 cm, einschl. Lösen des Bohrkerns aus dem Gefüge, nicht schadstoffbelastet,
Abfall ist nicht gefährlich, Zuordnung LAGA Z 0 (uneingeschränkter Einbau), Wichte des Abbruchstoffes DIN EN 1991-1-1 25 kN/m3, Arbeitshöhe bis 3,5 m über der Standfläche des hierfür erforderlichen Gerüstes, Erschwernis durch horizontale Förderwege von der Abbruchstelle zur Bereitstellungsfläche/zum Ladeplatz,
horizontaler Förderweg '100' m,
von Hand/mit handgeführten Kleingeräten, Ausführung erschütterungsarm DIN 4150, lärmarm, Lärmpegel max. 80 dB(A), staubarm TRGS 559, Ausführung innerhalb des Bauwerks,
aufgenommene Stoffe sammeln, ohne Zerkleinerung, auf LKW des AN laden, transportieren, entsorgen, zum Lager oder zur Anlage nach Wahl des AN, Abfallschlüssel nach AVV (Abfallverzeichnis-Verordnung) 170101 Beton, Mengenermittlung nach Aufmaß,
Vergütung der Entsorgung übernimmt AN.
Menge: 2,000 St
Leistungsbereich: 084
Kostengruppe DIN 276 2018-12: 331000000
LB-DIN: 084

**02.03.0060 Kernbohrung Stahlbeton Durchm. 50-100mm T 17,5-20cm nicht schadstoffbelastet v.Hand Stoffe**
STLB-Bau 2025-04 084
Kernbohrung, senkrecht zur Untergrundfläche, Untergrundfläche senkrecht, aus Stahlbeton, Normalbeton, Bohrdurchmesser über 50 bis 100 mm, Bohrtiefe über 17,5 bis 20 cm, einschl. Lösen des Bohrkerns aus dem Gefüge, nicht schadstoffbelastet,
Abfall ist nicht gefährlich, Zuordnung LAGA Z 0 (uneingeschränkter Einbau), Wichte des Abbruchstoffes DIN EN 1991-1-1 25 kN/m3, Arbeitshöhe bis 3,5 m über der Standfläche des hierfür erforderlichen Gerüstes, Erschwernis durch horizontale Förderwege von der Abbruchstelle zur Bereitstellungsfläche/zum Ladeplatz,
horizontaler Förderweg '100' m,
von Hand/mit handgeführten Kleingeräten, Ausführung erschütterungsarm DIN 4150, lärmarm, Lärmpegel max. 80 dB(A), staubarm TRGS 559, Ausführung innerhalb des Bauwerks,
aufgenommene Stoffe sammeln, ohne Zerkleinerung, auf LKW des AN laden, transportieren, entsorgen, zum Lager oder zur Anlage nach Wahl des AN, Abfallschlüssel nach AVV (Abfallverzeichnis-Verordnung) 170101 Beton, Mengenermittlung nach Aufmaß,
Vergütung der Entsorgung übernimmt AN.
Menge: 1,000 St
Leistungsbereich: 084
Kostengruppe DIN 276 2018-12: 331000000
LB-DIN: 084

**02.03.0070 Kernbohrung Stahlbeton Durchm. 100-150mm T 17,5-20cm nicht schadstoffbelastet v.Hand Stoffe**
STLB-Bau 2025-04 084
Kernbohrung, senkrecht zur Untergrundfläche, Untergrundfläche senkrecht, aus Stahlbeton, Normalbeton, Bohrdurchmesser über 100 bis 150 mm, Bohrtiefe über 17,5 bis 20 cm, einschl. Lösen des Bohrkerns aus dem Gefüge, nicht schadstoffbelastet,
Abfall ist nicht gefährlich, Zuordnung LAGA Z 0 (uneingeschränkter Einbau), Wichte des Abbruchstoffes DIN EN 1991-1-1 25 kN/m3, Arbeitshöhe bis 3,5 m über der Standfläche des hierfür erforderlichen Gerüstes, Erschwernis durch horizontale Förderwege von der Abbruchstelle zur Bereitstellungsfläche/zum Ladeplatz,
horizontaler Förderweg '100' m,
von Hand/mit handgeführten Kleingeräten, Ausführung erschütterungsarm DIN 4150, lärmarm, Lärmpegel max. 80 dB(A), staubarm TRGS 559, Ausführung innerhalb des Bauwerks,
aufgenommene Stoffe sammeln, ohne Zerkleinerung, auf LKW des AN laden, transportieren, entsorgen, zum Lager oder zur Anlage nach Wahl des AN, Abfallschlüssel nach AVV (Abfallverzeichnis-Verordnung) 170101 Beton, Mengenermittlung nach Aufmaß,
Vergütung der Entsorgung übernimmt AN.
Menge: 1,000 St
Leistungsbereich: 084
Kostengruppe DIN 276 2018-12: 331000000
LB-DIN: 084

**02.03.0080 Zulage Kernbohrungen Wände oberhalb Kühlzellen**
Zulage für vorbeschriebene Kernbohrungen für den erschwerten Zugang oberhalb der Kühlzellen auf Ebene ME01 sowie für Auffangen des Bohrwassers; die Zulage wird pauschal vergütet für bis zu 5 Stück Kernbohrungen in diesem Bereich
Menge: 1,000 St
Kostengruppe DIN 276 2018-12: 339000000

**02.03.0090 Zulage Kernbohrungen Wände Technikzentrale bis 5,50 m Deckenhöhe**
Zulage für vorbeschriebene Kernbohrungen für den erschwerten Zugang im Bereich der Technikzentrale auf Ebene ME01, Ausführung der Kernbohrungen auf ca. 5,0 m Höhe ü OKFF; Gerüst oder Hubwagen sind einzukalkulieren; das Bohrwasser ist aufzufange; die Zulage wird pauschal vergütet für bis zu 5 Stück Kernbohrungen in diesem Bereich
Menge: 1,000 St
Kostengruppe DIN 276 2018-12: 339000000

**02.03.0100 Kernbohrung Stahlbeton Durchm. 25-50mm T 12,5-15cm nicht schadstoffbelastet v.Hand Stoffe**
STLB-Bau 2025-04 084
Kernbohrung, senkrecht zur Untergrundfläche, Untergrundfläche waagerecht, Bohrkern ist gegen Absturz zu sichern, aus Stahlbeton, Normalbeton, Bohrdurchmesser über 25 bis 50 mm, Bohrtiefe über 12,5 bis 15 cm, einschl. Lösen des Bohrkerns aus dem Gefüge, nicht schadstoffbelastet,
Abfall ist nicht gefährlich, Zuordnung LAGA Z 0 (uneingeschränkter Einbau), Wichte des Abbruchstoffes DIN EN 1991-1-1 25 kN/m3, Erschwernis durch horizontale Förderwege von der Abbruchstelle zur Bereitstellungsfläche/zum Ladeplatz,
horizontaler Förderweg '100' m,
von Hand/mit handgeführten Kleingeräten, Ausführung erschütterungsarm DIN 4150, lärmarm, Lärmpegel max. 80 dB(A), staubarm TRGS 559, Ausführung innerhalb des Bauwerks,
aufgenommene Stoffe sammeln, ohne Zerkleinerung, auf LKW des AN laden, transportieren, entsorgen, zum Lager oder zur Anlage nach Wahl des AN, Abfallschlüssel nach AVV (Abfallverzeichnis-Verordnung) 170101 Beton, Mengenermittlung nach Aufmaß,
Vergütung der Entsorgung übernimmt AN.
Menge: 5,000 St
Leistungsbereich: 084
Kostengruppe DIN 276 2018-12: 351000000
LB-DIN: 084

**02.03.0110 Kernbohrung Stahlbeton Durchm. 50-100mm T 12,5-15cm nicht schadstoffbelastet v.Hand Stoffe**
STLB-Bau 2025-04 084
Kernbohrung, senkrecht zur Untergrundfläche, Untergrundfläche waagerecht, Bohrkern ist gegen Absturz zu sichern, aus Stahlbeton, Normalbeton, Bohrdurchmesser über 50 bis 100 mm, Bohrtiefe über 12,5 bis 15 cm, einschl. Lösen des Bohrkerns aus dem Gefüge, nicht schadstoffbelastet,
Abfall ist nicht gefährlich, Zuordnung LAGA Z 0 (uneingeschränkter Einbau), Wichte des Abbruchstoffes DIN EN 1991-1-1 25 kN/m3, Erschwernis durch horizontale Förderwege von der Abbruchstelle zur Bereitstellungsfläche/zum Ladeplatz,
horizontaler Förderweg '100' m,
von Hand/mit handgeführten Kleingeräten, Ausführung erschütterungsarm DIN 4150, lärmarm, Lärmpegel max. 80 dB(A), staubarm TRGS 559, Ausführung innerhalb des Bauwerks,
aufgenommene Stoffe sammeln, ohne Zerkleinerung, auf LKW des AN laden, transportieren, entsorgen, zum Lager oder zur Anlage nach Wahl des AN, Abfallschlüssel nach AVV (Abfallverzeichnis-Verordnung) 170101 Beton, Mengenermittlung nach Aufmaß,
Vergütung der Entsorgung übernimmt AN.
Menge: 22,000 St
Leistungsbereich: 084
Kostengruppe DIN 276 2018-12: 351000000
LB-DIN: 084

**02.03.0120 Kernbohrung Stahlbeton Durchm. 100-150mm T 12,5-15cm nicht schadstoffbelastet v.Hand Stoffe**
STLB-Bau 2025-04 084
Kernbohrung, senkrecht zur Untergrundfläche, Untergrundfläche waagerecht, Bohrkern ist gegen Absturz zu sichern, aus Stahlbeton, Normalbeton, Bohrdurchmesser über 100 bis 150 mm, Bohrtiefe über 12,5 bis 15 cm, einschl. Lösen des Bohrkerns aus dem Gefüge, nicht schadstoffbelastet,
Abfall ist nicht gefährlich, Zuordnung LAGA Z 0 (uneingeschränkter Einbau), Wichte des Abbruchstoffes DIN EN 1991-1-1 25 kN/m3, Erschwernis durch horizontale Förderwege von der Abbruchstelle zur Bereitstellungsfläche/zum Ladeplatz,
horizontaler Förderweg '100' m,
von Hand/mit handgeführten Kleingeräten, Ausführung erschütterungsarm DIN 4150, lärmarm, Lärmpegel max. 80 dB(A), staubarm TRGS 559, Ausführung innerhalb des Bauwerks,
aufgenommene Stoffe sammeln, ohne Zerkleinerung, auf LKW des AN laden, transportieren, entsorgen, zum Lager oder zur Anlage nach Wahl des AN, Abfallschlüssel nach AVV (Abfallverzeichnis-Verordnung) 170101 Beton, Mengenermittlung nach Aufmaß,
Vergütung der Entsorgung übernimmt AN.
Menge: 10,000 St
Leistungsbereich: 084
Kostengruppe DIN 276 2018-12: 351000000
LB-DIN: 084

**02.03.0130 Kernbohrung Stahlbeton Durchm. 150-200mm T 12,5-15cm nicht schadstoffbelastet v.Hand Stoffe**
STLB-Bau 2025-04 084
Kernbohrung, senkrecht zur Untergrundfläche, Untergrundfläche waagerecht, Bohrkern ist gegen Absturz zu sichern, aus Stahlbeton, Normalbeton, Bohrdurchmesser über 150 bis 200 mm, Bohrtiefe über 12,5 bis 15 cm, einschl. Lösen des Bohrkerns aus dem Gefüge, nicht schadstoffbelastet,
Abfall ist nicht gefährlich, Zuordnung LAGA Z 0 (uneingeschränkter Einbau), Wichte des Abbruchstoffes DIN EN 1991-1-1 25 kN/m3, Erschwernis durch horizontale Förderwege von der Abbruchstelle zur Bereitstellungsfläche/zum Ladeplatz,
horizontaler Förderweg '100' m,
von Hand/mit handgeführten Kleingeräten, Ausführung erschütterungsarm DIN 4150, lärmarm, Lärmpegel max. 80 dB(A), staubarm TRGS 559, Ausführung innerhalb des Bauwerks,
aufgenommene Stoffe sammeln, ohne Zerkleinerung, auf LKW des AN laden, transportieren, entsorgen, zum Lager oder zur Anlage nach Wahl des AN, Abfallschlüssel nach AVV (Abfallverzeichnis-Verordnung) 170101 Beton, Mengenermittlung nach Aufmaß,
Vergütung der Entsorgung übernimmt AN.
Menge: 1,000 St
Leistungsbereich: 084
Kostengruppe DIN 276 2018-12: 351000000
LB-DIN: 084

**02.03.0140 vorhandene Kernbohrung vergrößern 150-200mm**
Kernbohrung, Bohrdurchmesser über 150 bis 200 mm, wie vor beschrieben, jedoch im Bereich einer vorhandenen, kleineren Kernbohrung, die vergrößert werden soll
Menge: 2,000 St
Kostengruppe DIN 276 2018-12: 339000000

**02.03.0150 Kernbohrung Stahlbeton Durchm. 250-300mm T 12,5-15cm nicht schadstoffbelastet v.Hand Stoffe**
STLB-Bau 2025-04 084
Kernbohrung, senkrecht zur Untergrundfläche, Untergrundfläche waagerecht, Bohrkern ist gegen Absturz zu sichern, aus Stahlbeton, Normalbeton, Bohrdurchmesser über 250 bis 300 mm, Bohrtiefe über 12,5 bis 15 cm, einschl. Lösen des Bohrkerns aus dem Gefüge, nicht schadstoffbelastet,
Abfall ist nicht gefährlich, Zuordnung LAGA Z 0 (uneingeschränkter Einbau), Wichte des Abbruchstoffes DIN EN 1991-1-1 25 kN/m3, Erschwernis durch horizontale Förderwege von der Abbruchstelle zur Bereitstellungsfläche/zum Ladeplatz,
horizontaler Förderweg '100' m,
von Hand/mit handgeführten Kleingeräten, Ausführung erschütterungsarm DIN 4150, lärmarm, Lärmpegel max. 80 dB(A), staubarm TRGS 559, Ausführung innerhalb des Bauwerks,
aufgenommene Stoffe sammeln, ohne Zerkleinerung, auf LKW des AN laden, transportieren, entsorgen, zum Lager oder zur Anlage nach Wahl des AN, Abfallschlüssel nach AVV (Abfallverzeichnis-Verordnung) 170101 Beton, Mengenermittlung nach Aufmaß,
Vergütung der Entsorgung übernimmt AN.
Menge: 5,000 St
Leistungsbereich: 084
Kostengruppe DIN 276 2018-12: 351000000
LB-DIN: 084

**02.03.0160 vorhandene Kernbohrung vergrößern 250-300mm**
Kernbohrung, Bohrdurchmesser über 250 bis 300 mm, wie vor beschrieben, jedoch im Bereich einer vorhandenen, kleineren Kernbohrung, die vergrößert werden soll
Menge: 10,000 St
Kostengruppe DIN 276 2018-12: 339000000

**02.03.0170 Kernbohrung Stahlbeton Durchm. 300-400mm T 12,5-15cm nicht schadstoffbelastet v.Hand Stoffe**
STLB-Bau 2025-04 084
Kernbohrung, senkrecht zur Untergrundfläche, Untergrundfläche waagerecht, Bohrkern ist gegen Absturz zu sichern, aus Stahlbeton, Normalbeton, Bohrdurchmesser über 300 bis 400 mm, Bohrtiefe über 12,5 bis 15 cm, einschl. Lösen des Bohrkerns aus dem Gefüge, nicht schadstoffbelastet,
Abfall ist nicht gefährlich, Zuordnung LAGA Z 0 (uneingeschränkter Einbau), Wichte des Abbruchstoffes DIN EN 1991-1-1 25 kN/m3, Erschwernis durch horizontale Förderwege von der Abbruchstelle zur Bereitstellungsfläche/zum Ladeplatz,
horizontaler Förderweg '100' m,
von Hand/mit handgeführten Kleingeräten, Ausführung erschütterungsarm DIN 4150, lärmarm, Lärmpegel max. 80 dB(A), staubarm TRGS 559, Ausführung innerhalb des Bauwerks,
aufgenommene Stoffe sammeln, ohne Zerkleinerung, auf LKW des AN laden, transportieren, entsorgen, zum Lager oder zur Anlage nach Wahl des AN, Abfallschlüssel nach AVV (Abfallverzeichnis-Verordnung) 170101 Beton, Mengenermittlung nach Aufmaß,
Vergütung der Entsorgung übernimmt AN.
Menge: 1,000 St
Leistungsbereich: 084
Kostengruppe DIN 276 2018-12: 351000000
LB-DIN: 084

**02.03.0180 vorhandene Kernbohrung vergrößern 300-400mm**
Kernbohrung, Bohrdurchmesser über 300 bis 400 mm, wie vor beschrieben, jedoch im Bereich einer vorhandenen, kleineren Kernbohrung, die vergrößert werden soll
Menge: 1,000 St
Kostengruppe DIN 276 2018-12: 339000000

**02.03.0190 Betonstahl anschneiden**
STLB-Bau 2025-04 013
Betonstahl anschneiden (nomineller Stabquerschnitt) bei einer Einzelquerschnittsfläche über 2 cm2 je Bohrung.
Menge: 100,000 cm2
Leistungsbereich: 013
Kostengruppe DIN 276 2018-12: 351000000
LB-DIN: 013

**02.03.0200 Schlitz herstellen fräsen Mauerwerk KS B 5 cm T 5 cm nicht schadstoffbelastet 18kN/m3 v.Hand Stoffe laden transp. LKW AN**
STLB-Bau 2025-04 084
Schlitz herstellen, durch Fräsen, Untergrundfläche senkrecht, aus Mauerwerk aus Kalksandstein, ohne Bekleidungen und Beschichtungen,
Schlitzbreite '5' cm,
Schlitztiefe '5' cm,
nicht schadstoffbelastet,
Abfall ist nicht gefährlich, Zuordnung LAGA Z 0 (uneingeschränkter Einbau), Wichte des Abbruchstoffes DIN EN 1991-1-1 18 kN/m3, Abbruch von Hand/mit handgeführten Kleingeräten, Ausführung innerhalb des Bauwerks, Arbeitshöhe bis 3,5 m über der Standfläche des hierfür erforderlichen Gerüstes, Erschwernis durch horizontale Förderwege von der Abbruchstelle zur Bereitstellungsfläche/zum Ladeplatz,
horizontaler Förderweg '100' m,
Ausführung erschütterungsarm DIN 4150, lärmarm, Lärmpegel max. 80 dB(A), staubarm TRGS 559,
aufgenommene Stoffe sammeln, ohne Zerkleinerung, auf LKW des AN laden, transportieren, entsorgen, zum Lager oder zur Anlage nach Wahl des AN, Abfallschlüssel nach AVV (Abfallverzeichnis-Verordnung) 170102 Ziegel, Mengenermittlung nach Aufmaß,
Vergütung der Entsorgung übernimmt AN.
Menge: 10,000 m
Leistungsbereich: 084
Kostengruppe DIN 276 2018-12: 394000000
LB-DIN: 084

**02.03.0210 Schlitz herstellen fräsen Mauerwerk KS B 10 cm T 5 cm nicht schadstoffbelastet 18kN/m3 v.Hand Stoffe laden transp. LKW A**
STLB-Bau 2025-04 084
Schlitz herstellen, durch Fräsen, Untergrundfläche senkrecht, aus Mauerwerk aus Kalksandstein, ohne Bekleidungen und Beschichtungen,
Schlitzbreite '10' cm,
Schlitztiefe '5' cm,
nicht schadstoffbelastet,
Abfall ist nicht gefährlich, Zuordnung LAGA Z 0 (uneingeschränkter Einbau), Wichte des Abbruchstoffes DIN EN 1991-1-1 18 kN/m3, Abbruch von Hand/mit handgeführten Kleingeräten, Ausführung innerhalb des Bauwerks, Arbeitshöhe bis 3,5 m über der Standfläche des hierfür erforderlichen Gerüstes, Erschwernis durch horizontale Förderwege von der Abbruchstelle zur Bereitstellungsfläche/zum Ladeplatz,
horizontaler Förderweg '100' m,
Ausführung erschütterungsarm DIN 4150, lärmarm, Lärmpegel max. 80 dB(A), staubarm TRGS 559,
aufgenommene Stoffe sammeln, ohne Zerkleinerung, auf LKW des AN laden, transportieren, entsorgen, zum Lager oder zur Anlage nach Wahl des AN, Abfallschlüssel nach AVV (Abfallverzeichnis-Verordnung) 170102 Ziegel, Mengenermittlung nach Aufmaß,
Vergütung der Entsorgung übernimmt AN.
Menge: 5,000 m
Leistungsbereich: 084
Kostengruppe DIN 276 2018-12: 394000000
LB-DIN: 084

**02.03.0220 Schlitz herstellen fräsen Mauerwerk KS B 10 cm T 10 cm nicht schadstoffbelastet 18kN/m3 v.Hand Stoffe laden transp. LKW**
STLB-Bau 2025-04 084
Schlitz herstellen, durch Fräsen, Untergrundfläche senkrecht, aus Mauerwerk aus Kalksandstein, ohne Bekleidungen und Beschichtungen,
Schlitzbreite '10' cm,
Schlitztiefe '10' cm,
nicht schadstoffbelastet,
Abfall ist nicht gefährlich, Zuordnung LAGA Z 0 (uneingeschränkter Einbau), Wichte des Abbruchstoffes DIN EN 1991-1-1 18 kN/m3, Abbruch von Hand/mit handgeführten Kleingeräten, Ausführung innerhalb des Bauwerks, Arbeitshöhe bis 3,5 m über der Standfläche des hierfür erforderlichen Gerüstes, Erschwernis durch horizontale Förderwege von der Abbruchstelle zur Bereitstellungsfläche/zum Ladeplatz,
horizontaler Förderweg '100' m,
Ausführung erschütterungsarm DIN 4150, lärmarm, Lärmpegel max. 80 dB(A), staubarm TRGS 559,
aufgenommene Stoffe sammeln, ohne Zerkleinerung, auf LKW des AN laden, transportieren, entsorgen, zum Lager oder zur Anlage nach Wahl des AN, Abfallschlüssel nach AVV (Abfallverzeichnis-Verordnung) 170102 Ziegel, Mengenermittlung nach Aufmaß,
Vergütung der Entsorgung übernimmt AN.
Menge: 5,000 m
Leistungsbereich: 084
Kostengruppe DIN 276 2018-12: 394000000
LB-DIN: 084

**02.03.0230 Schlitz herstellen fräsen Mauerwerk KS B 20 cm T 10 cm nicht schadstoffbelastet 18kN/m3 v.Hand Stoffe laden transp. LKW**
STLB-Bau 2025-04 084
Schlitz herstellen, durch Fräsen, Untergrundfläche senkrecht, aus Mauerwerk aus Kalksandstein, ohne Bekleidungen und Beschichtungen,
Schlitzbreite '20' cm,
Schlitztiefe '10' cm,
nicht schadstoffbelastet,
Abfall ist nicht gefährlich, Zuordnung LAGA Z 0 (uneingeschränkter Einbau), Wichte des Abbruchstoffes DIN EN 1991-1-1 18 kN/m3, Abbruch von Hand/mit handgeführten Kleingeräten, Ausführung innerhalb des Bauwerks, Arbeitshöhe bis 3,5 m über der Standfläche des hierfür erforderlichen Gerüstes, Erschwernis durch horizontale Förderwege von der Abbruchstelle zur Bereitstellungsfläche/zum Ladeplatz,
horizontaler Förderweg '100' m,
Ausführung erschütterungsarm DIN 4150, lärmarm, Lärmpegel max. 80 dB(A), staubarm TRGS 559,
aufgenommene Stoffe sammeln, ohne Zerkleinerung, auf LKW des AN laden, transportieren, entsorgen, zum Lager oder zur Anlage nach Wahl des AN, Abfallschlüssel nach AVV (Abfallverzeichnis-Verordnung) 170102 Ziegel, Mengenermittlung nach Aufmaß,
Vergütung der Entsorgung übernimmt AN.
Menge: 3,000 m
Leistungsbereich: 084
Kostengruppe DIN 276 2018-12: 394000000
LB-DIN: 084

### Titel 03 Stundenlohnarbeiten

#### Untertitel 03.01 Stundenlohnarbeiten - Arbeitskräfte

*Hinweis: Anspruchsgrundlage*
Stundenlohnarbeiten dürfen nur auf besondere Anweisung der Objektüberwachung des AG ausgeführt werden

**03.01.0010 Meister-in sämtliche Kosten/Zuschläge**
STLB-Bau 2025-04 091
Stundenlohnarbeiten durch Meister/-in
der Verrechnungssatz für die jeweilige Arbeitskraft umfasst sämtliche Aufwendungen wie Lohn- und Gehaltskosten, Lohn- und Gehaltsnebenkosten, Zuschläge, lohngebundene und lohnabhängige Kosten, sonstige Sozialkosten, Gemeinkosten, Wagnis und Gewinn.
Menge: 3,000 h
Leistungsbereich: 091
Kostengruppe DIN 276 2018-12: 399000000
LB-DIN: 091

**03.01.0020 Baufacharbeiter-in sämtliche Kosten/Zuschläge**
STLB-Bau 2025-04 091
Stundenlohnarbeiten durch Baufacharbeiter/-in
der Verrechnungssatz für die jeweilige Arbeitskraft umfasst sämtliche Aufwendungen wie Lohn- und Gehaltskosten, Lohn- und Gehaltsnebenkosten, Zuschläge, lohngebundene und lohnabhängige Kosten, sonstige Sozialkosten, Gemeinkosten, Wagnis und Gewinn.
Menge: 5,000 h
Leistungsbereich: 091
Kostengruppe DIN 276 2018-12: 399000000
LB-DIN: 091

**03.01.0030 Bauhelfer-in sämtliche Kosten/Zuschläge**
STLB-Bau 2025-04 091
Stundenlohnarbeiten durch Bauhelfer/-in
der Verrechnungssatz für die jeweilige Arbeitskraft umfasst sämtliche Aufwendungen wie Lohn- und Gehaltskosten, Lohn- und Gehaltsnebenkosten, Zuschläge, lohngebundene und lohnabhängige Kosten, sonstige Sozialkosten, Gemeinkosten, Wagnis und Gewinn.
Menge: 3,000 h
Leistungsbereich: 091
Kostengruppe DIN 276 2018-12: 399000000
LB-DIN: 091

#### Untertitel 03.02 Stundenlohnarbeiten - Fahrzeuge, Maschinen

**03.02.0010 Abbruchhammer**
STLB-Bau 2025-04 091
Abbruchhammer, einsetzen,
der Verrechnungssatz für die jeweilige Arbeitskraft umfasst sämtliche Aufwendungen wie Lohn- und Gehaltskosten, Lohn- und Gehaltsnebenkosten, Zuschläge, lohngebundene und lohnabhängige Kosten, sonstige Sozialkosten, Gemeinkosten, Wagnis und Gewinn,
der Verrechnungssatz für das Gerät umfasst sämtliche Aufwendungen für den Betrieb, Gemeinkosten, Wagnis und Gewinn.
Menge: 5,000 h
Leistungsbereich: 091
Kostengruppe DIN 276 2018-12: 399000000
LB-DIN: 091

**03.02.0020 Trennschleifer Trennscheiben Bedienungspersonal Stein**
STLB-Bau 2025-04 091
Trennschleifer einschl. Trennscheiben, mit Bedienungspersonal, einsetzen,
der Verrechnungssatz für die jeweilige Arbeitskraft umfasst sämtliche Aufwendungen wie Lohn- und Gehaltskosten, Lohn- und Gehaltsnebenkosten, Zuschläge, lohngebundene und lohnabhängige Kosten, sonstige Sozialkosten, Gemeinkosten, Wagnis und Gewinn,
der Verrechnungssatz für das Gerät umfasst sämtliche Aufwendungen für den Betrieb, Gemeinkosten, Wagnis und Gewinn, Handgerät, für Stein.
Menge: 5,000 h
Leistungsbereich: 091
Kostengruppe DIN 276 2018-12: 399000000
LB-DIN: 091
